# Leharstr. 2
Angebotsaufforderung (GAEB DA XML 3.2, DA83)
Projekt: 047682
Währung: EUR
Erstellt mit: GXML Toolbox V3.3 R20230829, iTWO_64 V24.0.454, 20.01.2026

## 02-271 Fensterarbeiten
Datum: 20.01.2026

*Hinweis: BAUVORHABEN*
BAUVORHABEN

Datteln, Leharstr. 2
Wichtiger Hinweis zum Ausführungszeitraum!
Beginn:  01.04.2026
Fertigstellung: gem. noch folgendem Bauzeitenplan

1 Haus, 4 Etagen
Die Arbeiten finden in einem Bauabschnitt statt.
Durchzuführende Arbeiten gesamt:
- Gerüstbau
- Wärmedämmfassade
- Flachdacherneuerung
- Fenstererneuerung
- Erneuerung der Haustür
- Einbau Videosprechanlage
- Umgestaltung Außenanlagen
Die Arbeiten diverser Gewerke werden entsprechend vor oder nach der Gesrüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  HerrSurmann Tel. 0208 - 97064 484
Gemeinsame Ortsbesichtigungen finden nicht statt.
Der Bieter hat sich selbst, vor Angebotsabgabe, an der
Baustelle hinreichend zu innformieren.
Bedenken  gegen die vorgesehene Ausführung sind vor
Angebotsabgabe geltend zu machen.

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Fensterarbeiten

**1.1 Einflgl. Drehkippfenster**
Einflgl. Drehkippfenster
mit Rolladenführungsschienen
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Menge: 8,000 St

**1.2 Zweiflgl. Fenster mit einem Pfosten**
Zweiflgl. Fenster mit einem Pfosten
mit Rolladenführungsschienen
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Menge: 8,000 St

**1.3 Vierflgl. Fenster mit drei Pfosten**
Vierflgl. Fenster mit drei Pfosten,
je zwei Dreh- und Drehkipp -
Flügeln,
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Menge: 3,000 St

**1.4 Einflgl. Drehkippfenster**
Einflgl. Drehkippfenster mit Rolladenführungsschienen
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Menge: 4,000 St

**1.5 Zweiflgl. Fenster mit einem Pfosten**
Zweiflgl. Fenster mit einem Pfosten
mit Rolladenführungsschienen
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Menge: 4,000 St

**1.6 Dreiflgl. Fenster mit zwei Pfosten**
Dreiflgl. Fenster mit zwei Pfosten,
einem Dreh- und zwei Dreh-KippFlügeln,
mit Rolladenführungsschienen
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Menge: 4,000 St

**1.7 Zweiflgl. Fenster mit einem Pfosten**
Zweiflgl. Fenster mit einem Pfosten
mit Rolladenführungsschienen
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Menge: 4,000 St

**1.8 Zweiflgl. Fenster mit einem Pfosten**
Zweiflgl. Fenster mit einem Pfosten
mit Rolladenführungsschienen
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Menge: 4,000 St

**1.9 Dreiflgl. Fenster mit zwei Pfosten**
Dreiflgl. Fenster mit zwei Pfosten,
einem Dreh- und zwei Dreh-KippFlügeln,
mit Rolladenführungsschienen
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Menge: 4,000 St

**1.10 Zweiflgl. Fenster mit einem Pfosten**
Zweiflgl. Fenster mit einem Pfosten
mit Rolladenführungsschienen
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Menge: 4,000 St

**1.11 Einflgl. Drehkippfenster**
Einflgl. Drehkippfenster
mit Rolladenführungsschienen
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Menge: 4,000 St

**1.12 Zweiflgl. Fenster mit einem Pfosten**
Zweiflgl. Fenster mit einem Pfosten
mit Rolladenführungsschienen
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Menge: 8,000 St

**1.13 Zweiflgl. Fenster mit einem Pfosten**
Zweiflgl. Fenster mit einem Pfosten
mit Rolladenführungsschienen
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Menge: 8,000 St

**1.14 Einflgl. Balkontüren mit Drehflügel**
Einflgl. Balkontüren mit einbruchhemmenden Drehflügelbeschlag,
äußerem Anziehgriff, Schnäpper
und Rolladenführungsschienen
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Menge: 8,000 St

**1.15 Dreiflgl. Fenster mit zwei Pfosten**
Dreiflgl. Fenster mit zwei Pfosten,
einem Dreh- und zwei Dreh-KippFlügeln,
mit Rolladenführungsschienen
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Menge: 8,000 St

**1.16 Altelemente demontieren und entsorgen**
Menge: 91,000 St

**1.17 Rollladenkästen nachträglich wärmedämmen**
Menge: 113,600 lfm

**1.18 PVC-Rollladenpanzer arretiert, Farbe: grau**
Menge: 183,400 m²

**1.19 Innenverleistung**
Menge: 612,600 m

**1.20 Außenversiegelung bzw. Kompriband**
Menge: 438,800 m

**1.21 Sicherheitsbeschlag RC2N mit abschl. Griff für Fensterflügel im EG**
Menge: 32,000 St

**1.22 Sicherheitsbeschlag RC2N mit abschl. Griff für Balkontürl im EG**
Menge: 4,000 St
